# OTZ Uckro
Angebotsaufforderung (GAEB DA XML 3.2, DA83)
Projekt: 2
Währung: EUR
Erstellt mit: GXML Toolbox V3.3 R20220330, ORCA AVA 25.0.5 - Professional Edition 25.00.05, 13.03.2026

## 1. Baubeschreibung
Bauvorhaben: Ortsteilzentrum Uckro

Baubeschreibung

1.Lage

Das Bauvorhaben liegt an der Siedlungssstraße 22 in 15926 Luckau, Ortsteil Uckro. Die Blaustelle ist direkt über die Siedlungssstraße erschlossen.

2.Allgemein
Das Bestandsgebäude besteht auf U-förmigem Grundriss aus einem zweigeschossigen Ostflügel (Bauteil A), einem eingeschossigen Westflügel (Bauteil C). Beide Flügel werden von einem eingeschossigen Zwischenbau (Bauteil B) im Norden verbunden. Das Bestandsgebäude wurde 1968/69 als Montagebau in Großblockbauweise errichtet.
Der Westflügel erhielt 1993 einen Erweiterungsbau. Dieser wurde als Mauerwerksbau ausgeführt.

Die Decken und dächer des zweigeschossigen Ostflügels (Bauteil A) und das Dach des eingeschossigen Westflügel (Bauteil C 1968/69) wurden mit Menzel-L-Decken-Elementen hergestellt. Der Erweiterungsbau des Westflügels (Bauteil C 1993) erhielt eine Filigrandecke als Decke über dem Kellergeschoss und als Dachkonstruktion über dem Erdgeschoss hergestellt.

Die Leistung umfasst den jeweils ausgeschriebenen Leistungsbereich für die
"Umnutzung der ehemaligen Grundschule zu einem Ortsteilzentrum mit Kindertagesstätte, Jugendclub und Feuerwehr". Die Umnutzung erfolgt in insgesamt 5 Bauabschnitten. Die hier beschriebenen Leistungen betreffen den

1. Bauabschnitt.

Er umfasst den Umbau des Zwischenbaus (Bauteil B) zu einer Kindertagesstätte einschließlich der angrenzenden Freiflächen, Rampen und Podeste, Vordächer sowie die Erneuerung der Grundleitungen aller anliegenden Medien auf dem Gelände. Die Maßnahme ist insgesamt vom Bauen im Bestand gekennzeichnet.

Das Raumprogramm des 1.Bauabschnittes umfasst die Herstellung von Räumen der Kita-Krippe im Erdgeschoss (Bauteil B) einschließlich des Büros, Personalraum und Behinderten-WC (Bauteil A-Erdgeschoss).

Im Zuge des Umbaus der Freianlagen wird der Innenhof entsiegelt und eine Grünfläche mit Spielplatz für die Kita errichtet. Weiterhin entstehen Stellplätze für PKW und Fahrräder, Zufahrten, Wege sowie Anpflanzungen von Bäumen.

3. Bodenverhältnisse

Im Bereich der Baumaßnahme stehen schwach tonige, schluffige Fein- und Mittelsande an.

Das Grundwasser wurde zum Zeitpunkt der Erkundung am 17.3.2021 bei 5,76m unter Gelände angetroffen.

4. Kampfmittel
Für das Baugrundstück liegt eine Bescheinigung des Zentraldienstes der Polizei Brandenburg über die Freiheit von Kampfmitteln vom 27.1.2021 vor.

Es wird darauf hingewiesen, dass trotz einhergehender Prüfung und gegebenenfalls Beräumung nach dem aktuellen Stand der Technik und den gesetzlichen Vorgaben nicht auszuschließen ist, dass sich auf der zuvor genannten Fläche weiterhin Kampfmittel befinden. Bei jeglichem Verdacht des Antreffens von Kampfmitteln sind Sie verpflichtet, die Bauarbeiten in diesem Bereich einzustellen und die Fundstelle unverzüglich der nächsten örtlichen Ordnungsbehörde oder der Polizei anzuzeigen.

5.Tragende Bauteile

Der Bestand der ehemaligen Grundschule besteht im wesentlichen aus Montageelementen in Großblockbauweise aus Beton in drei Lagen (H/B/D 1000/1200/290mm). Die Dachdecken im zweigeschossigen Ostflügels (Bauteil A) und ds eingeschossigen Westflügels (Bauteil C, 1968/69) bestehen aus Menzel-L-Deckenelementen, die Dachdecke des Westflügls (Bauteil C 1993) aus einer Beton-Filigrandecke, Die Bestandsdecke des Zwischenbaus (Bauteil B) besteht aus einer Stahlbetonhohldielendecke. Diese wird im Zuge des Umbaus durch eine monolithische Stahlbetondecke erstetzt.
Die Decken über Erdgeschoss und Kellergeschoss im zweigeschossigen Ostflügels (Bauteil A) sind ebenfalls Menzel-L-Decken.
Außen- und Innenwände im Bestandsgebäude sind auf Fundamenten aus Beton gegründet.

6. Bekleidung Außenbauteile

Die Außenwände des zweischossigen Ostflügels (Bauteil A) ist bereits mit einem WDVS mit mineralischem Putz bekleidet. Alle anderen massiven Außenwände erhalten ebenfalls ein WDVS mit mineralischem Aufbau.

Die Dächer und Vordächer werden gedämmt, teilweise begrünt und PV-Anlagen ausgestattet.

7. Bekleidung Innenbauteile

Innenwände werden mineralisch verputzt und gestrichen oder mit keramischen Fliesen belegt.

8. Gebäudemaße

Oberkante Fertigfußboden  81,76
Höhe First Bauteil A  +8,13
Höhe Traufe Bauteil A:  +7,55
Höhe First Bauteil B, alt  +2,5
Höhe Traufe Bauteil B, alt: +3,2
Höhe First Bauteil B, neu +3,5
Höhe Traufe Bauteil B, neu: +3,45
Höhe First Bauteil C  +4,3
Höhe Traufe Bauteil C:  +3,8

## 2. Verpackungsabfall, überschüssiges Baumaterial, Baustellenabfälle
Verpackungsabfall, überschüssiges Baumaterial, Baustellenabfälle
Anfallendes Verpackungsmaterial bleibt Eigentum des AN und ist, soweit möglich, dem Dualen System zuzuführen oder auf andere Art ordnungsgemäß zu entsorgen.
Überschüssiges Baumaterial (Verschnitt, Reste etc.) und Baustellenabfälle aus dem Bereich des AN entsorgt dieser in eigener Zuständigkeit. Verpackungsmaterial, überschüssiges Baumaterial und Baustellenabfälle des AN sind auf der Baustelle in verschließbaren Containern zu sammeln.
Das Verbringen obengenannter Abfälle in die Sammelbehälter für Bauabfälle ist untersagt. Gefüllte Container sind ohne Aufforderung und unverzüglich abzufahren.
Die Zwischenlagerung auf dem Gelände darf nur nach Genehmigung durch die Bauleitung und nur in geschlossenen Containern erfolgen.
Die anfallenden Kosten für das Aufstellen, Vorhalten und Beseitigen der Container sind in die Einheitspreise der entsprechenden Positionen einzurechnen.
Sämtliche Abfälle des AN sind vor Beendigung der Arbeiten entsprechend den hier beschriebenen Vorgaben zu entsorgen und die Baustellen ist mit Fertigstellung der Leistungen frei von Abfällen des AN zu übergeben.

2. Alle Abfallarten
Es ist das Brandenburgische Abfallgesetz ( BbgAbfG ) vom 06.06.1997, zuletzt geändert am 28.06.2006, in der jeweils gültigen Fassung, mit allen Rechtsgrundlagen, Verordnungen und Merkblättern zur Vermeidung, Verwertung und Beseitigung von Abfällen anzuwenden.
Grundsätzlich ist verwertbarer Abfall nicht zu beseitigen.
Jeder auf der Baustelle anfallende Abfall ist je Abfallschlüssel- nummer getrennt in verschließbaren Containern zu sammeln. Von der Regelung der artenspezifischen Trennung der Bauabfälle kann nur abgewichen werden, wenn der AG in einer entsprechenden Position festlegt, dass die Entsorgung der gemischten Bau- und Abbruchabfälle über eine Abfallsortieranlage zu erfolgen hat.
Gefüllte Container sind ohne Aufforderung und unverzüglich abzufahren.
Vor dem Abtransport der Bauabfälle ist die abzurechnende Menge durch Unterschrift/Signatur vom AG auf dem Übernahmeschein / Begleitschein zu bestätigen.
Die Zwischenlagerung auf dem Gelände darf nur nach Genehmigung durch die Bauleitung und nur in verschließbaren Containern erfolgen.
Grundsätzlich ist in die Entsorgungspositionen einzukalkulieren:
- Aufschütten der Hauffwerke
- Transport der Abfälle zum Container bzw. zur Hauffwerksfläche - das Aufstellen, Vorhalten, Beladen und Abfahren der Container - Transport zur Annahmestelle
- das Sortieren des Abfalls
- Kosten für das jeweilige Nachweisverfahren
- Kosten für Kontrollanalysen
Bei allen Entsorgungs- bzw. Verwertungsverfahren sind die Deponie- bzw. Annahmegebühren in die Entsorgungspositionen einzukalkulieren.
Der Nachweis über die erfolgte Verwertung / Beseitigung ist der Bauleitung unverzüglich und unaufgefordert zuzuleiten.
Grundlage für die Abrechnung bilden die ordnungsgemäß ausgefüllten Nachweisbelege, das Aufmaß und die Belege der Annahmestelle über die erfolgte Verwertung / Beseitigung (Wiegekarten und Eintrag der Annahmestelle auf dem Übernahmeschein / Begleitschein). Die Übernahmescheine in Papierform sind durch den AN bereitzustellen.
Sollte der AN den Abfall in eigener Zuständigkeit verwerten wollen, so hat er auf den Übernahmescheinen als Entsorger zu zeichnen. Mit seiner Unterschrift bestätigt der AN die ordnungsgemäße Entsorgung.
Allgemeiner Hinweis:
In Abhängigkeit der bei der Durchführung der Baumaßnahme anfallenden Abfallarten werden nachfolgende Vorbemerkungen ganz oder in Teilen Vertragsbestandteil:

a) (Nicht gefährlicher) Abfall
Nicht gefährlicher Abfall zur Wiederverwendung, zum Recycling oder zur Verwertung ist immer einer entsprechenden Anlage zuzuführen. Nicht gefährliche Bauabfälle, die nicht verwertet werden können, sind eigenverantwortlich einer ordnungsgemäßen Beseitigung zuzuführen.
Für den Transport der nicht gefährlichen Abfälle ist eine gültige Anzeige zur Beförderung von Abfällen an die zuständige Behörde erforderlich. Diese ist nach Aufforderung der Vergabestelle unverzüglich vorzulegen, jedoch spätestens vor Auftragserteilung. Die Fahrzeuge sind während des Transportes von nicht gefährlichen Abfällen auf öffentlichen Straßen mit der Warntafel "A" zu kennzeichnen.
Ein Entsorgungsnachweis im Sinne der Verordnung über Verwertungs- und Beseitigungsnachweise ist für die Entsorgung von nicht gefährlichem Abfall nicht erforderlich.
Als Beleg über die Abfuhr und die Annahme des Abfalls ist das Übernahmescheinformular in Papierform zu verwenden, auszufüllen und vor Abfahrt durch die örtliche Bauleitung gegenzeichnen zu lassen.
Auf dem Übernahmeschein ist die Anfallstelle (Ort der Baustelle) zu vermerken. Das gültige Berliner/Brandenburger Landesabfallrecht ist bei der Entsorgung anzuwenden.

b) Gefährlicher Abfall
Gefährlicher Abfall zur Beseitigung unterliegt der Andienungspflicht bzw. gefährlicher Abfall zur Verwertung der Anzeigepflicht an die Sonderabfallgesellschaft Brandenburg Berlin (SBB).
Für den Transport der Abfälle ist eine gültige Transportgenehmigung/Beförderungserlaubnis erforderlich. Diese ist nach Aufforderung der Vergabestelle unverzüglich vorzulegen, jedoch spätestens vor Auftragserteilung. Die Fahrzeuge sind während des Transportes von gefährlichen Abfällen auf öffentlichen Straßen mit der Warntafel "A" zu kennzeichnen.
Grundlage des Nachweisverfahrens bildet die Verordnung über Verwertungs- und Beseitigungsnachweise (Nachweisverordnung) vom 20.10.2006, zuletzt geändert am 28.4.2022. Ab dem 01.04.2010 ist das elektronische Nachweisverfahren bei den gefährlichen Abfällen anzuwenden.
Bei einer Entsorgung der gefährlichen Abfälle über einen Sammelentsorgungsnachweis ist der Übernahmeschein in Papierform zu verwenden. Der Einsammler hat eine Kopie des dazugehörigen Begleitscheins aus dem elektronischen Register bei der Abrechnung zu übergeben.
Das gültige Berliner/Brandenburger Landesabfallrecht ist bei der Entsorgung zugrunde zu legen.

## 3. Zusätzlich technische Vertragsbedingungen für alle Gewerke
Zusätzlich technische Vertragsbedingungen für alle Gewerke ( ZTV )
Soweit in der Leistungsbeschreibung auf Technische Spezifikationen, z.B. nationale Normen, mit denen Europäische Normen umgesetzt werden, europäische technische Zulassungen, gemeinsame technische Spezifikationen, internationale Normen, Bezug genommen wird, werden auch ohne den ausdrücklichen Zusatz: ‚oder gleichwertig´, immer gleichwertige Technische Spezifikationen in Bezug genommen.

Bei der Ausführung sind die nachfolgenden Hinweise zu beachten. Leistungen die sich hieraus ergeben und im Leistungsverzeichnis nicht gesondert vermerkt sind, müssen in die Einheitspreise eingerechnet werden:

1. Allgemein
1.1
Der AN hat sich vor Ausführung der Arbeiten über die Lage von Leitungen, Kabeln, Drähten, Kanälen u.ä. beim AG anhand der Bestandspläne und Ortsbesichtigung zu unterrichten.
Die Arbeiten erfolgen unter Vordächern, Unterkante +2,99m.
1.2
Die Ausführung erfolgt im Freien, an Werktagen außer Samstags in der Zeit von 6-18 Uhr.

Das Erdgeschoss im zweigeschossigen Ostflügel (Bauteil A) ist durchgängig in Nutzung. Lärmintensive Arbeiten müssen in Abstimmung mit der Kitaleitung erfolgen.

1.3
Dem AN werden nach Auftragserteilung unentgeltlich zur Verfügung gestellt:
- Ausführungspläne der Baumaßnahme ( 1-fach )
- Baustrom
- Bauwasser
Es werden durch das Gewerk Bauhaupt folgende Medien eingerichtet und auch für andere AN über die gesamte Bauzeit vorgehalten
- Baustrom 32A, 220V
- Bauwasser 1/2, 3/4 Zoll
-
2. Hebezeug und Gerüste
2.1.
Sofern nicht als Leistungsposition beschrieben, hat der Auftragnehmer für seine Arbeiten erforderliches Hebezeug, Arbeits-, Schutz- und Traggerüste in den jeweiligen Positionen zu berücksichtigen. Das gilt auch für Standhöhen über 2m.
2.2.
Sämtliche Gerüste sind nach DIN 18 451 und in Verlängerung nach DIN 4420 sowie deren ergänzenden Bestimmungen und den einschlägigen gesetzlichen Bestimmungen zu errichten.
2.3.
Für sämtliche Arbeits- und Traggerüste ist die Standsicherheit statisch nachzuweisen. Kosten, Gebühren und Genehmigungen sind Sache des Auftragnehmers.
2.4.
Ein Arbeits- und Schutzgerüst für die Arbeiten an Fassade und Dach wird bauseits durch das Gewerk "Bauhaupt" zur Verfügung gestellt.

3. Baustelleneinrichtung
3.1
Die Baustelleneinrichtung auf dem Grundstück ist in Absprache mit der örtlichen Bauleitung möglich.
Die ggf. für die Baustelleneinrichtung auf der Straße notwendigen
Erlaubnisse und Gebühren sind Sache des Arbeitnehmers. Anfallende
Gebühren sind mit den EP abgegolten (z.B. Kraneinsatz auf der Straße,
Schuttcontainer, Tagesunterkünfte etc.).

3.2
Die Lagerung von Material und Restmaterial hat ausschließlich im umzäunten Bereich der Baustelleneinrichtung zu erfolgen.
Schutt und Abbruchmassen sind soweit notwendig nur in geschlossenen Containern zwischenzulagern. Die Container sind nur im umzäunten Bereich der Baustelleneinrichtung aufzustellen.

3.3
Die Baustelle ist täglich zu säubern

3.4
Sanitäre Einrichtungen werden durch das Gewerk "Bauhaupt" auch für die unentgeltliche Nutzung durch andere Gewerke eingerichtet, vorgehalten und geräumt.

4. Hinweis Temperaturen
Die Verarbeitungsrichtlinien der Hersteller in Hinblick auf die Verarbeitungstemperaturen sind zu beachten.

5. Baustellenordnung
Für das Bauvorhaben liegt eine Baustellenordnung vor. Die Baustellenordnung wurde durch die Sicherheits- und GesundheitsschutzkoordinatorIn auf der Grundlage der geltenden Baustellenverordnung (BaustellV), dem Arbeitsschutzgesetz, der Arbeitsstättenverordnung, der Betriebsverordnung und den Vorschriften und Regelungen für Sicherheit- und Gesundheitsschutz bei der Arbeit der gesetzlichen Unfallversicherungen (Berufsgenossenschaften) erarbeitet. Der Arbeitnehmer hat sein Personal über den Inhalt der Baustelleordnung zu unterrichten. Die Einhaltung der Baustellenordnung ist Teil der Vertragserfüllung.

6. Bestandsdokumentation
Spätestens mit der Übergabe der Schlussrechnung sind folgende Unterlagen unentgeltlich zu übergeben:
bauaufsichtliche Prüfzeugnisse und Zulassungen, Herstellerzertifikate und technische Merkblätter Übereinstimmungszertifikate des AN, Verwendungsnachweise, Unternehmererklärungen
Bautagesberichte (sind mind. wöchentlich zur Unterschrift durch die BL zu übergeben)

7. Muster
Folgende Muster sind rechtzeitig und unentgeltlich zur Abstimmung vorzulegen (entfällt, soweit nicht im beschriebenen Leistungsumfang enthalten):

Oberflächenmaterialien der Außenwand:
- WDVS (Musterfläche ca. 0,5m2), Musterverblender
- Musterprofil Außenfenster- und Türen
- Musterbeschläge Außenfenster- und Türen

Oberflächenmaterialien der Innenräume:
- Innenputz Musterfläche ca. 1m2
- Innenanstriche Musterfläche ca. 1m2
- Material Blockzargen
- Musterbeschläge Innenfenster- und Türen
- Oberflächenmaterialen Innentüren und Einbaumöbel (HPL Beschichtungen, Furniere)
- Wand- und Bodenfliesen
- Bodenbeläge
-
Muster Aussenpodeste und Treppen:
  Muster Farbe und Oberflächenbeschaffenheit der Betonfertigteile (Musterplatte),
  Muster Pflasterziegel

Muster Metallbauarbeiten:
  Muster Farbe und Oberflächenbeschaffenheit des Untersichtmaterials (Musterplatte)

## 4. Anlagenbeschreibung
Allgemeine Grundlagen der Ausschreibung

Bei der Ausführung sind die nachfolgenden Hinweise zu beachten. Leistungen die sich hieraus ergeben und im Leistungsverzeichnis nicht gesondert vermerkt sind, müssen in die Einheitspreise eingerechnet werden.

Die in der folgenden Ausschreibung enthaltenen Anforderungen und Leistungen sind zwingend und vollumfänglich zu erfüllen.

Die vorliegende Ausschreibung unterliegt einer konzeptionellen Lösung von SALTO Systems.
Die Stadt Luckau hat bereits Liegenschaften/Objekte mit diesem System ausgerüstet und
erweitert das benannte Objekt im Rahmen einer künftigen einheitlichen serverbasierten
zentralen Zutrittskontrolle für sämtliche Objekte der Kommune.

Davon abweichende Komponenten können nicht gewertet werden und führen zum Ausschluss des Angebotes.

Dem Bieter obliegt es, seinem Angebot entsprechende Unterlagen und Nachweise der angebotenen Produkte beizulegen.

Zur Bewertung des Angebotes behält sich der Bauherr die Nachforderung von Nachweisen zu den angebotenen Produkten vor.

Die Funktionsweise der Komponenten haben dem im Leistungsverzeichnis ausgewiesenen Anforderungen zu entsprechen. Ein Ersatz- und Nachlieferungszeitraum für die angebotenen Systeme über 10 Jahre muss gewährleistet sein.

Davon abweichende ggf. dem Funktionszweck besser dienenden Ausführungen sind gewünscht, müssen aber entsprechend begründet und dokumentiert werden.

Die Schließanlage wird in mindestens 4 Bauabschnitten unter Berücksichtigung des Baufortschrittes montiert. Hierbei ist zu beachten dass in den ersten beiden Bauabschnitten die Gateways und Nodes zu montieren und in Betrieb zu nehmen sind. Damit ist zu gewährleisten das sämtliche in den folgenden Bauabschnitten zu montierenden Türkomponenten in Betrieb genommen und online gestellt werden.

Allgemeine Grundlagen der Ausschreibung Informationspflicht des Bieter

Maßgebend für das Angebot, die Ausführung und Abrechnung sind die für die Ausführung von Schließanlagen zum Termin der Angebotsabgabe und Ausführung gültigen Vorschriften, Normen und die anerkannten Regeln der Technik.

Der Bieter wird aufgefordert, seinem Angebot 3 gleichwertige Referenzobjekte dem angebotenen elektronischen Schließsystem beizulegen.

Die Teilnahme an den wöchentlich stattfindenden Bauberatungen im Ausführungszeitraum ist verpflichtend
und damit einzukalkulieren. Die Terminvorgabe hierzu erfolgt durch den Bauherren.

Allgemeine Technische Vorbemerkungen
Die anzubietende Zutrittskontrolle mit den zugehörigen Komponenten muss in Leistungsumfang, Auslegung und Dienstleistung den Maßstäben eines industriell gefertigten Sicherheitsproduktes entsprechen.

Technische Vorbemerkungen zum MIFARE DESFire Leseverfahren

Die Lese- und Übertragungstechnologie der Zutrittskontrolle ist auf Basis des Sender-Empfänger-Systems zum automatischen und berührungslosen Identifizieren (RFID) aufgebaut und soll mit MIFARE DESFire realisiert werden.

- MIFARE DESFire  oder
  (Triple-DES verschlüsselt)
- MIFARE DESFire EV1  oder
(Triple-DES und AES-128 verschlüsselt)
- MIFARE DESFire EV2
  (Triple-DES und AES-128 verschlüsselt)
Innerhalb dieses Verfahrens ist zwingend eine dem aktuellen Stand der Technik entsprechende Verschlüsselung zu verwenden.

Technische Vorbemerkungen zur Transponder / Identmedien - Kapazität (Chip-Speichergröße) allgemein

Zur Nutzung von Multiapplikationen ist die Größe des Identmedien-Speichers mit mindestens 4kByte auszulegen.

Technische Vorbemerkungen zur Transponder / Identmedien - Verschlüsselung und Chip-Konfigurierung

Der Speicherplatz ist auf den Identmedien so zu reservieren und zu sichern, dass er nur mittels der anlagenzugehörigen Zutrittskontrollmanagementsoftware und durch die anlagenzugehörigen Komponenten lesbar, beziehungsweise beschreibbar ist.

Die nach entsprechender Verschlüsselungs- bzw. Kodier- Vorschrift konfigurierten Identmedien, sind nur noch in der entsprechenden Anlage nutzbar.

Der übrige freie Speicherplatz steht Anwendungen von Drittanbietern zur Verfügung.

Technische Vorbemerkungen zur Transponder / Identmedien - Verschlüsselung durch eine Werks- / kundenspezifische Codierung

Mit der Issuing Kit Modul - Managementsoftware Identmedien - Konfiguration, wird Speicherplatz auf den Identmedien reserviert und gesichert.
Dieses Verfahren dient dazu, Identmedien von Drittanbietern für die Komponenten Technologie kompatibel zu machen und eine benutzerdefinierte Konfiguration für die Kodierung der Identmedien zu ermöglichen.
Damit soll die Möglichkeit offen gehalten werden um verschiedenen ID´s auf einem Transponder zusammen zu fassen.

Dieser Vorgang wird als Medienkodierung oder Issuing bezeichnet.
Die Generierung des Kodierschlüssels erfolgt mittels einer Verschlüsselungs- bzw. Kodier-Vorschrift ab Werk (Hersteller Zutrittskontrolle) und ist dort hinterlegt oder seitens des Endkunden beziehungsweise des Betreibers (eine Hinterlegung beim Hersteller findet dann nicht statt).

Der Endkunde beziehungsweise der Betreiber ist mit der letzteren Methode in Bezug auf die Identmedien und derer Kodierung, Hersteller unabhängig und einziger Inhaber der Verschlüsselungs- bzw. Kodier-Vorschrift. Identmedien, die mit dem Issuing Kit Modul konfiguriert wurden, sind nur noch in der entsprechenden Anlage nutzbar.

Technische Vorbemerkungen zur Konfiguration und werksseitigen Auslieferung der
Zutrittskomponenten

Es muss sichergestellt sein, dass alle geforderten und aufgeführten Funktionen in der ausgewiesenen Position, wie ausgeschrieben, enthalten sind.

Technische Vorbemerkungen zu den Anforderungen der vorhandenen Systemsoftware / Zutrittskontrollmanagementsoftware

Die Zutrittskontrollmanagementsoftware ist eine skalierbare, intuitive, webbasierte Managementsoftware, dass ein Zutrittsmanagement für das momentan ausgeschriebene Objekt darstellt. Es handelt sich um eine Erweiterung einer weiteren Liegenschaften der Stadt Luckau.

Über dieses Managementsystem werden Zutrittsberechtigungen administriert, protokolliert und entsprechende Hardware konfiguriert.

Die Zutrittskontrollmanagementsoftware ist unter anderem in den Bereichen Rollen und Sicherheitsstufen nutzerspezifisch anpassbar.

Die Zutrittskontrollmanagementsoftware beinhaltet verschiedene Integrationsmöglichkeiten zur Anbindung beziehungsweise Integration von Drittsystemen wie z. B.

- Rettungswegtechnik (Fluchtwegsteuerungen)
- Gefahrenmanagement
- Physical Security Information Management (PSIM) Einbruchsmeldeanlagen
- KIS Krankenhausinformationssystem
- Personalzeiterfassungssystemen hierbei ist es zwingend erforderlich das neben
  den Buchungen von Kommt, - Geht und Fehlgründen eine automatisierte
  Validierung des Identmediums (Data-on-Card System) zur Zutrittsteuerung
  unterstützt wird

Die Anbindung erfolgt über Programmierschnittstellen z. B.

- API (Application Programming Interface)
- PMS (Property Management System)

HAUPTMERKMALE:

- sicheres Management sämtlicher Zutrittspunkte mittels Client-Server-Architektur,
  browserbasierte Clients (keine separate Installation auf lokalem Computer nötig)
- einfache und intuitives Anlegen und Ändern von Zutrittspunkten, Nutzern und
  Berechtigungen in Echtzeit.
- Wahlfreiheit hinsichtlich der Art und Anzahl der Zutrittspunkte sowie des
  Sicherheitsniveaus.
- unbegrenzte Anzahl von Benutzern
- zentrale, technologieübergreifende Verwaltung des Virtuellen Netzwerkes (Dataon-Card-System)
- mandantenfähig mit Personen bezogenen, Individuell administrierbaren
  Berechtigungsstufen

MODULE:

- Virtuelles Netzwerk (Data-on-Card-System) Datenübermittlung über ein
 virtuelles Netzwerk
- Updaterfunktion über Virtuelles Netzwerk (Data-on-Card-System)
- Issuing Kit Modul - Managementsoftware Identmedien - Konfiguration
- Datenbank-Synchronisation
- Funktionsschnittstellenintegration - Managementsoftware
- Notschließung
- Automatische Schlüsselzuweisung

ERGÄNZUNGSMODULE:

- Intelligente Anwesenheitsmodul - Managementsoftware (webbasierend)
- Active Directory (Windows Domain) - Managementsoftware

Technische Vorbemerkungen zu den Anforderungen an das Betriebssystem zum Server

Betriebssysteme, wie:
- Windows Server 2016 32bit - 64bit
- Windows Server 2019 32bit - 64bit
SQL Datenbank, wie:
- MS-SQL, MS-SQL 2016 (Express Version ausreichend)
- MS-SQL, MS-SQL 2017 (Express Version ausreichend)
- MS-SQL, MS-SQL 2019 (Express Version ausreichend)
- SQL LocalDB (Express 2012)
HTML5 Version:

Web Browser Kompatibilität, wie:
- Firefox 90.0 und höher
- MS Edge 92.0 und höher

Technische Vorbemerkungen zu den Anforderungen an das Betriebssystem zum Client

Web-Browser Kompatibilität, wie:
- Firefox 90.0 und höher
- MS Edge 92.0 und höher

Zum Einsatz kommt eine mechatronische Zutrittssteuerung von SALTO Systems im Rahmen der Erweiterung einer bestehenden Schließanlage.

Titel  01.02  Software

Zutrittskontrollmanagementsoftware Verwaltung von On- und Offline - Zutrittspunkten

Die Zutrittskontrollmanagementsoftware ist eine skalierbare, intuitive, webbasierte Software, die ein einfaches und sicheres Zutrittsmanagement für Projekte jeglicher Größe und Einsatzbereiche darstellt.

Über dieses Managementsystem werden Zutrittsberechtigungen administriert, protokolliert und entsprechende Hardware konfiguriert.

Diese Software ist unter anderem in den Bereichen Rollen, Sicherheitsstufen und Oberfläche nutzerspezifisch anpassbar.

Die Zutrittskontrollmanagementsoftware beinhaltet verschiedene Integrationsmöglichkeiten zur Anbindung beziehungsweise Integration von Drittsystemen wie z. B.

- Rettungswegtechnik (Fluchtwegesteuerung)
- Gefahrenmanagement
- Physical Security Information Management (PSIM) Einbruchmeldeanlagen
Die Anbindung erfolgt über Programmierschnittstellen/ Anwendungsschnittstellen (z.B. API Application Programming Interface oder PMS Property Management System).

HAUPTMERKMALE:
- Sicheres Management sämtlicher Zutrittspunkte mittels Client-Server-
 Architektur
- Browserbasierte Clients (keine separate Installation auf lokalem Computer
 nötig)
- einfache und intuitives Anlegen und Ändern von Zutrittspunkten, Nutzern
 und Berechtigungen in Echtzeit.
- Wahlfreiheit hinsichtlich der Art und Anzahl der Zutrittspunkte sowie des
 Sicherheitsniveaus.
- unbegrenzte Anzahl von Clients / Bediener
- unbegrenzte Anzahl von Benutzer
- zentrale, technologieübergreifende Verwaltung des virtuellen Netzwerkes und
 der mobilen Lösungen.
- mandantenfähig
- Personen bezogene, Individuell administrierbare Berechtigungsstufen

Eine Sammlung und Weitergabe von Informationen über das Nutzungsverhalten der Nutzer dieser Schließanlage nach außen muss ausgeschlossen sein.

Data-on-Card / Network-on-Card Zutrittsdatenspeicherung auf dem RFID Identmedium

Das Data-on-Card System speichert und übermittelt verschlüsselte Daten mittels einer patentierten Schreib-Lese-Funktionalität.

Hierbei werden alle für das Zutrittsmanagement relevanten Daten, verschlüsselt, auf dem RFID - (Radio Frequency Identification) Identmedium gespeichert und mittels verschlüsselter Datenübertragung an die  Zutrittskontrollmanagementsoftware beziehungsweise an die Zutrittskomponenten übertragen.

Technische Hinweise zum bestehenden System

WEB-basierte Zutrittskontrollmanagementsoftware mit integrierter
Mandantenverwaltung

  WEB-basierte Zutrittskontrollmanagementsoftware

  HAUPTMERKMALE:
- Installation auf einem lokalen Server
- Client-Server-Architektur
- Browserbasierte Clients (keine separate Installation auf lokalem Computer
  nötig)
- Updates nur auf dem Server erforderlich
- gleichzeitiger Zugriff auf den Server von mehreren Clients möglich
- Installation inkl. der SQL-Datenbank
- Anmeldung über SQL- oder Windows-Authentifikation möglich
- Nutzeroberfläche individuell anpassbar.
- Einstellung der nutzerbedingten Funktionen.
- Nutzerabhängige Login - Funktion beziehungsweise Passwortvergabe
- Speichern sämtlicher Ereignisse sowie Dokumentation der Nutzeraktivitäten
  in einer Log-Datei
- Modulare Softwarestruktur - Funktionserweiterungen im laufenden Betrieb
  möglich.
- Installation auf Mobilen - Windows basierten Endgeräten (z. B. Tablet-
  Computern) möglich.
- Wahlfreiheit hinsichtlich der Art und Anzahl der Zutrittspunkte sowie des
  Sicherheitsniveaus.
     -  Zentrale, technologieübergreifende Verwaltung des Virtuellen Netzwerkes
  (Data-on-Card-System) und der Mobilen Zutrittskontrolllösungstechnologie.

  FUNKTIONSMERKMALE:
- Data-on-Card System
- patentierten Schreib-Lese-Funktionalität zur Speicherung und Übermittlung
  verschlüsselte Daten.
- Personen- und/oder Personengruppen bezogene Medienvalidierung
  individuell anpassbar
- Passwortgeschützte Anwenderprofile
- integrierte Berichtsfunktion
- 256 Kalender
- 1024 Perioden
- 1024 Zeitzonen
- MS-SQL-Server-Datenbank-kompatibel
- Datenübertragung erfolgt über gesicherte, verschlüsselte Protokolle.
- integrierte Belegung und Personensuchfunktion
- Service- bzw. dienstbasierte Version
- automatischer Start der Dienste

  Folgende Funktionen sind inklusive in dieser Softwarevariante:
- Virtuelles Netzwerk (Data-on-Card-System)
- Issuing Kit Modul - Managementsoftware.  Identmedien - Konfiguration
- Online-Monitoring
- Notschließung - Managementsoftware
- Automatische Schlüsselzuweisung
- begrenzte Belegung (Kontingentverwaltung)
- Besuchermanagement
- Ausweiserstellung/-druck
- Mandantenfunktion
- Basisversion anderer spezielle Module, wie z.B. automatische Aktualisierung,
  Kartendruck

Für die angebotene Schließanlage sind sämtliche für die dauerhafte Funktionstüchtigkeit erforderlichen Lizenzen sowie Leistungen für die Lieferung auf die Baustelle und die Montage- / Installationsarbeiten in den jeweiligen Leistungspositionen zu berücksichtigen und einzukalkulieren. Dies gilt für das gesamte Leistungsverzeichnis.

## 17 Schließanlage
EP-Anteile: Lohn; Material; Gerät; Sonstiges

### Titel 01 Schließanlage

**01.1 Projektierung und Projektplanung eines Zutrittskontrollsystems,**
Projektierung und Projektplanung eines Zutrittskontrollsystems, serverbasierte Lösung für kabelloses Zutrittsmanagement

Fabrikat: salto
Menge: 1,000 St

**01.2 Mechatronischer Knaufzylinder mit einseitiger Berechtigungsprüfung**
Mechatronischer ´Knaufzylinder mit einseitiger Berechtigungsprüfung ab 31/31 mm bis Gesamtlänge 92 mm, Europrofil vernickelt, inklusive Batterie, IP 65,

Fabrikat: Salto neo
Menge: 15,000 St

**01.3 Mechatronischer ´Knaufzylinder mit einseitiger**
Mechatronischer ´Knaufzylinder mit einseitiger Berechtigungsprüfung ab 31/31 mm bis Gesamtlänge 92 mm, Europrofil vernickelt, inklusive Batterie, IP 65, Ausführung Antipanik als Zulage,

Fabrikat: Salto neo
Menge: 13,000 St

**01.4 Profildoppelzylinder DIN 18252, Klasse 82,**
Profildoppelzylinder DIN 18252, Klasse 82, mit Bohr und Ziehschutz, Zylinder mit Gefahrenfunktion bei
einseitig steckendem Schlüssel, gleichschließend,
Länge Doppelzylinder in mm 41,0/41,0
in vorgerichtete Schlösser
Messing matt vernickelt, Neusilberschlüssel, je 3
Schlüssel
Menge: 1,000 St

**01.5 Zylindereinsatz Messing**
*** EP-Aufgliederung gefordert
STLB-Bau 2024-04 029
Zylindereinsatz, beidseitig blind, Zylindergehäuse und Zylinderkern aus Messing, matt vernickelt,
Einsatzlänge in mm '60 bis 90mm'
.
Menge: 7,000 St

**01.6 Wandleser zur Unterputzmontage**
Wandleser zur Unterputzmontage in Kombination mit Steuereinheit zur Ansteuerung von elektronischen Verschlusselementen, Schiebetüren, Sektionaltoren und Personenvereinzelungen,
Farbe: Schwarz, Weiß oder Grau, zum Einsatz im Innen- und Außenbereich

Fabrikat: salto
Menge: 1,000 St

**01.7 IP Online-Steuerung,**
IP-basierte Online-Türsteuerung für den Anschluss von 2 Wandlesern sowie bis zu 4 Erweiterungssteuerungen zur Ansteuerung einer Verschlusseinheit

Fabrikat: salto XS4 2.0 Steuerung
Menge: 1,000 St

**01.8 Netzteil für Tür-Steuereinheit**
Netzteil für Tür-Steuereinheit 230 VAC-Netzteil zur Versorgung der Tür-Steuereinheit mit der benötigten Betriebsspannung 12-24 VDC

Fabrikat: salto
Menge: 1,000 St

**01.9 Gateway,**
Gateway,
- Wireless-Gateway BLUEnet
- Farbe: weiß
- für bis zu 6 Nodes und 16 Zutrittspunkte
- Funkreichweite im Umkreis von ca. 10m (Innenbereich)
- Ethernet-Verbindung zum PC via PoE,
inkl. Funkfeldprüfung,

Fabrikat: salto xs4, 2.0 Gateway BLUEnet
Menge: 3,000 St

**01.10 Codierstation**
Codierstation, Plattform Salto Space, Technologie SVN, ID-Verfahen MIFARE DESFire EV2, HID iClass, Seos, BLE, NFC, Anschlüsse: USB2.0 Typ B, und Ethernet,
Fabrikat: salto XS4 Ncoder
Menge: 1,000 St

**01.11 Tragbares Codiergerät**
Tragbares Codiergerät für die Initialisierung dr Schließeinheiten, Sammlung von Ereignislisten, Update von Schließeinheiten, Prüfung der Türen, Notöffnung, Firmware-Update,
Fabrikat: Salto XS4 Progrmmiergerät
Menge: 1,000 St

**01.12 Schlüsselanhänger,**
Schlüsselanhänger, Identmedium,

Fabrikat: salto
Menge: 20,000 St

**01.13 Montage und Inbetriebnahme der Türkomponenten**
Montage und Inbetriebnahme aller aufgeführten Türkomponenten,

Fabrikat: salto
Menge: 1,000 St

**01.14 Inbetriebnahme und Abnahme der Anlage**
Inbetriebnahme und Abnahme der Anlage

Fabrikat: salto
Menge: 1,000 St

**01.15 Anwenderschulung**
Anwenderschulung, bis 5 Teilnehmer, vor Ort,

Fabrikat: salto
Menge: 1,000 St

**01.16 Abschlußdokumentation**
Abschlußdokumentation
- Aufstellung der Konfiguration gemäß Projektierung bzw. tats. Ausführung
- Produkt- und Komponetenliste
- Zertifikate, Lizenzen
- Konfigurationsdateien, PDF-Dokumente usw.
Menge: 1,000 St

**01.17 Wartungsvertrag**
Jährliche Prüfung und Inspektion der gesamten Anlage
Menge: 4,000 St

**01.18 Schlüssel zum Wechseln der Batterie, für zuvor beschriebene**
Schlüssel zum Wechseln der Batterie, für zuvor beschriebene Zylinder;
Menge: 2,000 St
